# Aislamiento acústico de la junta entre el marco y el premarco de la carpintería exterior

- Propiedad del archivo: CYPE Ingenieros S.A.
- Formato: FIEBDC-3/2016
- Programa: Generador de precios de la construcción. CYPE Ingenieros, S.A.
- Fecha: 26/06/2025
- Divisa: EUR
- Costes indirectos: 3 %
- IVA: 21 %

## N Aislamientos e impermeabilizaciones

### NB Aislamientos acústicos

#### NBJ Puentes acústicos

**NBJ030** m Aislamiento acústico de la junta entre el marco y el premarco de la carpintería exterior.
Aislamiento acústico de la junta entre el marco y el premarco de la carpintería exterior, de 4 mm de espesor, con cinta de sellado autoexpansiva y autoadhesiva Kompri Band "ROTHOBLAAS", de espuma de poliuretano precomprimida, de 10 mm de anchura y 10 mm de expansión máxima, de elevadas prestaciones térmicas y acústicas.
Incluye: Limpieza y preparación de la superficie. Corte de la cinta de sellado. Colocación de la cinta de sellado.
Criterio de medición de proyecto: Longitud medida según documentación gráfica de Proyecto.
Criterio de medición de obra: Se medirá la longitud realmente ejecutada según especificaciones de Proyecto.

| Código | Ud | Descripción | Rendimiento | Precio | Importe |
|---|---|---|---|---|---|
| mt15sro040ja | m | Cinta de sellado autoexpansiva y autoadhesiva Kompri Band "ROTHOBLAAS", de espuma de poliuretano precomprimida, de 10 mm de anchura y 10 mm de expansión máxima, de elevadas prestaciones térmicas y acústicas, rango de temperatura de trabajo de -30 a 90°C, para aplicar en interiores y exteriores, para un espesor de junta de 1 a 4 mm, suministrada en rollos de 13 m de longitud. (material) | 1.1 | 0.83 | 0.913 |
| mo101 | h | Ayudante montador de aislamientos. (mano de obra) | 0.066 | 21.94 | 1.448 |
| % | % | Costes directos complementarios | 2 % | 2.361 | 0.047 |
|  |  | Costes directos |  |  | 2.408 |

Residuos:
- colocación: mt15sro040ja; factor de residuo 0.06

## Recursos

**mt15sro040ja** m Cinta de sellado autoexpansiva y autoadhesiva Kompri Band "ROTHOBLAAS"
Datos técnicos: Coste energético 1.107 MJ; Emisión de CO2 0.054 kg; Código LER 17 06 04; Masa del elemento 0.007 kg; Volumen 0.000012 m3
Residuos:
- embalaje: re170203 Plástico. (componente de residuo); rendimiento 0.001 kg; Código LER 17 02 03; Masa del elemento 1 kg; Volumen 0.001667 m3
