# Aislamiento térmico por el exterior en fachada ventilada de muro estructural de panel contralaminado de madera (CLT)

- Propiedad del archivo: CYPE INGENIEROS, S.A.
- Formato: FIEBDC-3/2002
- Divisa: EUR
- Costes indirectos: 3.00 %
- IVA: 21.00 %

## N Aislamientos e impermeabilizaciones

### NV Aislamientos térmicos de origen vegetal

#### NVF Fachadas y medianerías

**NVF010** m² Aislamiento térmico por el exterior en fachada ventilada de muro estructural de panel contralaminado de madera (CLT), formado por panel rígido de fibras de madera, de 40 mm de espesor, según UNE-EN 13171, resistencia térmica 1 m²K/W, conductividad térmica 0,039 W/(mK), densidad 140 kg/m³, colocado a tope y fijado mecánicamente con tornillos autoperforantes para madera, HBS "ROTHOBLAAS", de 6 mm de diámetro y 70 mm de longitud, de acero galvanizado con revestimiento de cromo, previa colocación de arandelas de polipropileno Thermowasher "ROTHOBLAAS", de 65 mm de diámetro, con tapón de polipropileno para evitar el puente térmico puntual en la fijación del aislamiento sobre soportes de madera, (6 ud/m²); y posterior impermeabilización con lámina altamente transpirable, impermeable al agua de lluvia, de polipropileno, con armadura Traspir 110 "ROTHOBLAAS", de 0,4 mm de espesor y 112 g/m², de 0,02 m de espesor de aire equivalente frente a la difusión de vapor de agua, según UNE-EN 1931, estanqueidad al agua clase W1 según UNE-EN 1928, permeabilidad al aire 0,02 m³/h·m² a 50 Pa, (Euroclase E de reacción al fuego, según UNE-EN 13501-1), sellada con cinta autoadhesiva Easy Band "ROTHOBLAAS", de polietileno, con adhesivo acrílico sin disolventes, armadura de polietileno y película de separación de papel siliconado, de 0,28 mm de espesor y 50 mm de anchura.
Aislamiento térmico por el exterior en fachada ventilada de muro estructural de panel contralaminado de madera (CLT), formado por panel rígido de fibras de madera, de 40 mm de espesor, según UNE-EN 13171, resistencia térmica 1 m²K/W, conductividad térmica 0,039 W/(mK), densidad 140 kg/m³, colocado a tope y fijado mecánicamente con tornillos autoperforantes para madera, HBS "ROTHOBLAAS", de 6 mm de diámetro y 70 mm de longitud, de acero galvanizado con revestimiento de cromo, previa colocación de arandelas de polipropileno Thermowasher "ROTHOBLAAS", de 65 mm de diámetro, con tapón de polipropileno para evitar el puente térmico puntual en la fijación del aislamiento sobre soportes de madera, (6 ud/m²); y posterior impermeabilización con lámina altamente transpirable, impermeable al agua de lluvia, de polipropileno, con armadura Traspir 110 "ROTHOBLAAS", de 0,4 mm de espesor y 112 g/m², de 0,02 m de espesor de aire equivalente frente a la difusión de vapor de agua, según UNE-EN 1931, estanqueidad al agua clase W1 según UNE-EN 1928, permeabilidad al aire 0,02 m³/h·m² a 50 Pa, (Euroclase E de reacción al fuego, según UNE-EN 13501-1), sellada con cinta autoadhesiva Easy Band "ROTHOBLAAS", de polietileno, con adhesivo acrílico sin disolventes, armadura de polietileno y película de separación de papel siliconado, de 0,28 mm de espesor y 50 mm de anchura.
Incluye: Corte y preparación del aislamiento. Colocación del aislamiento. Fijación del aislamiento. Colocación de la impermeabilización. Colocación de la cinta de sellado.
Criterio de medición de proyecto: Superficie medida según documentación gráfica de Proyecto.
Criterio de medición de obra: Se medirá la superficie realmente ejecutada según especificaciones de Proyecto.

| Código | Ud | Descripción | Rendimiento | Precio | Importe |
|---|---|---|---|---|---|
| mt16bab010a | m² | Panel rígido de fibras de madera, de 40 mm de espesor, según UNE-EN 13171, resistencia térmica 1 m²K/W, conductividad térmica 0,039 W/(mK), densidad 140 kg/m³, Euroclase E de reacción al fuego según UNE-EN 13501-1. (material) | 1.050 | 11.21 | 11.77 |
| mt07emr113Cg | Ud | Tornillo autoperforante para madera, HBS "ROTHOBLAAS", de 6 mm de diámetro y 70 mm de longitud, de acero galvanizado con revestimiento de cromo. (material) | 6.000 | 0.15 | 0.90 |
| mt07emr114a | Ud | Arandela de polipropileno Thermowasher "ROTHOBLAAS", de 65 mm de diámetro, con tapón de polipropileno para evitar el puente térmico puntual en la fijación del aislamiento sobre soportes de madera. (material) | 6.000 | 0.48 | 2.88 |
| mt15pdr150ma | m² | Lámina altamente transpirable, impermeable al agua de lluvia, de polipropileno, con armadura Traspir 110 "ROTHOBLAAS", de 0,4 mm de espesor y 112 g/m², de 0,02 m de espesor de aire equivalente frente a la difusión de vapor de agua, según UNE-EN 1931, estanqueidad al agua clase W1 según UNE-EN 1928, permeabilidad al aire 0,02 m³/h·m² a 50 Pa, (Euroclase E de reacción al fuego, según UNE-EN 13501-1), con resistencia a los rayos UV de 2 meses, rango de temperatura de trabajo de -40 a 80°C, para colocar bajo revestimientos con lamas de madera, sin juntas abiertas, suministrada en rollos de 1,50x50 m, según UNE-EN 13859-2. (material) | 1.100 | 1.83 | 2.01 |
| mt15pdr160g | m | Cinta autoadhesiva Easy Band "ROTHOBLAAS", de polietileno, con adhesivo acrílico sin disolventes, armadura de polietileno y película de separación de papel siliconado, de 0,28 mm de espesor y 50 mm de anchura, con resistencia a los rayos UV, rango de temperatura de trabajo de -40 a 100°C, para aplicar en interiores y exteriores, para la fijación y el sellado de láminas impermeabilizantes y para el control del vapor, suministrada en rollos de 25 m de longitud. (material) | 1.000 | 0.95 | 0.95 |
| mo054 | h | Oficial 1ª montador de aislamientos. (mano de obra) | 0.131 | 19.42 | 2.54 |
| mo101 | h | Ayudante montador de aislamientos. (mano de obra) | 0.131 | 17.90 | 2.34 |
| % | % | Costes directos complementarios | 2 % | 23.39 | 0.47 |
|  |  | Costes directos |  |  | 23.86 |
