# Pieza para unión a cortante de extremo de viga o vigueta de madera

- Propiedad del archivo: CYPE Ingenieros S.A.
- Formato: FIEBDC-3/2016
- Programa: Generador de precios de la construcción. CYPE Ingenieros, S.A.
- Fecha: 23/05/2025
- Divisa: EUR
- Costes indirectos: 3 %
- IVA: 21 %

## E Estructuras

### EM Madera

#### EMM Elementos auxiliares para estructuras de madera

**EMM020** Ud Pieza para unión a cortante de extremo de viga o vigueta de madera.
Pieza metálica vista de acero UNE-EN 10346 S250GD+Z con protección Z275 frente a la corrosión, BSIS "ROTHOBLAAS", con 42 mm de alas interiores, de 40x110 mm en la zona a conectar y 2 mm de espesor, fijada a la estructura portante de madera con 60 clavos, LBA ANKER "ROTHOBLAAS", de acero galvanizado de alta adherencia, y fijada a la viga o a la vigueta con 60 tornillos autoperforantes para madera, HBS "ROTHOBLAAS", de 3,5 mm de diámetro y 40 mm de longitud, de acero galvanizado con revestimiento de cromo; para unión a cortante de extremo de viga o vigueta de madera.
Incluye: Replanteo. Señalización de los puntos de anclaje. Colocación y fijación provisional de la pieza. Aplomado y nivelación definitivos. Fijación de la pieza a la estructura portante. Fijación de la pieza a la viga o a la vigueta.
Criterio de medición de proyecto: Número de unidades previstas, según documentación gráfica de Proyecto.
Criterio de medición de obra: Se medirá el número de unidades realmente ejecutadas según especificaciones de Proyecto.

| Código | Ud | Descripción | Rendimiento | Precio | Importe |
|---|---|---|---|---|---|
| mt07emr020ca1Ov | Ud | Pieza metálica vista de acero UNE-EN 10346 S250GD+Z con protección Z275 frente a la corrosión, BSIS "ROTHOBLAAS", con 42 mm de alas interiores, de 40x110 mm en la zona a conectar y 2 mm de espesor, de 42 mm de apoyo superior y 80 mm de apoyo inferior. (material) | 1 | 5.62 | 5.620 |
| mt07emr113yc | Ud | Tornillo autoperforante para madera, HBS "ROTHOBLAAS", de 3,5 mm de diámetro y 40 mm de longitud, de acero galvanizado con revestimiento de cromo. (material) | 60 | 0.05 | 3.000 |
| mt07emr111K | Ud | Clavo, LBA ANKER "ROTHOBLAAS", de 4 mm de diámetro y 40 mm de longitud, de acero galvanizado de alta adherencia. (material) | 60 | 0.08 | 4.800 |
| mo048 | h | Oficial 1ª montador de estructura de madera. (mano de obra) | 0.302 | 24.04 | 7.260 |
| mo095 | h | Ayudante montador de estructura de madera. (mano de obra) | 0.124 | 22.82 | 2.830 |
| % | % | Costes directos complementarios | 2 % | 23.510 | 0.470 |
|  |  | Costes directos |  |  | 23.980 |

Residuos:
- colocación: mt07emr020ca1Ov; factor de residuo 0.02
- colocación: mt07emr113yc; factor de residuo 0.00505263

## Recursos

**mt07emr020ca1Ov** Ud Pieza metálica vista de acero UNE-EN 10346 S250GD+Z con protección Z275 frente a la corrosión
Datos técnicos: Coste energético 3.392 MJ; Emisión de CO2 0.160 kg; Código LER 17 04 05; Masa del elemento 0.069 kg; Volumen 0.000033 m3
Residuos:
- embalaje: re170203 Plástico. (componente de residuo); rendimiento 0.025 kg; Código LER 17 02 03; Masa del elemento 1 kg; Volumen 0.001667 m3

**mt07emr113yc** Ud Tornillo autoperforante para madera
Datos técnicos: Coste energético 0.239 MJ; Emisión de CO2 0.025 kg; Código LER 17 04 05; Masa del elemento 0.0095 kg; Volumen 0.000005 m3
Residuos:
- embalaje: re150101 Envases de papel y cartón. (componente de residuo); rendimiento 0.001 kg; Código LER 15 01 01; Masa del elemento 1 kg; Volumen 0.001333 m3

**mt07emr111K** Ud Clavo, LBA ANKER "ROTHOBLAAS", de 4 mm de diámetro y 40 mm de longitud, de acero galvanizado de alta adherencia
Datos técnicos: Coste energético 4.647 MJ; Emisión de CO2 0.317 kg
Residuos:
- embalaje: re150101 Envases de papel y cartón; rendimiento 0.09 kg
- embalaje: re170203 Plástico; rendimiento 0.045 kg
