# Forjado sanitario ventilado, de entramado ligero de madera

- Propiedad del archivo: CYPE INGENIEROS, S.A.
- Formato: FIEBDC-3/2002
- Divisa: EUR
- Costes indirectos: 3.00 %
- IVA: 21.00 %

## E Estructuras

### EM Madera

#### EML Entramados ligeros

**EML035** m² Forjado sanitario ventilado, de entramado ligero de madera.
Forjado sanitario ventilado de entramado ligero de madera, formado por viguetas, brochales y zoquetes de madera aserrada de pino silvestre (Pinus sylvestris) procedente del Norte y Nordeste de Europa con certificado PEFC, de 48x148 mm de sección, clase resistente C24 según UNE-EN 338 y UNE-EN 1912, calidad estructural T2 según INSTA 142; para clase de uso 1 según UNE-EN 335, con protección frente a agentes bióticos que se corresponde con la clase de penetración NP1 según UNE-EN 351-1, con acabado cepillado; cortados y numerados en taller, montados en obra con clavos, LBA ANKER "ROTHOBLAAS", de acero galvanizado de alta adherencia.
Incluye: Replanteo y marcado de ejes. Montaje de los paneles de entramado ligero de madera. Colocación y fijación provisional de los paneles de entramado ligero de madera. Nivelación. Ejecución de las uniones. Fijación definitiva del entramado ligero de madera.
Criterio de medición de proyecto: Superficie medida según documentación gráfica de Proyecto, sin deducir huecos menores de 1 m² y deduciendo, en los huecos de superficie mayor de 1 m², el exceso sobre 1 m².
Criterio de medición de obra: Se medirá la superficie realmente ejecutada según especificaciones de Proyecto, sin deducir huecos menores de 1 m² y deduciendo, en los huecos de superficie mayor de 1 m², el exceso sobre 1 m².

| Código | Ud | Descripción | Rendimiento | Precio | Importe |
|---|---|---|---|---|---|
| mt07mee609Jza | m³ | Conjunto de elementos estructurales para forjado de entramado ligero de madera, compuesto por viguetas, brochales y zoquetes de madera aserrada de pino silvestre (Pinus sylvestris) procedente del Norte y Nordeste de Europa con certificado PEFC, de 48x148 mm de sección, clase resistente C24 según UNE-EN 338 y UNE-EN 1912, calidad estructural T2 según INSTA 142; para clase de uso 1 según UNE-EN 335, con protección frente a agentes bióticos que se corresponde con la clase de penetración NP1 según UNE-EN 351-1, con acabado cepillado, cortados y numerados en taller, para montaje en obra. (material) | 0.019 | 1142.40 | 21.71 |
| mt07emr111V | Ud | Clavo, LBA ANKER "ROTHOBLAAS", de 6 mm de diámetro y 100 mm de longitud, de acero galvanizado de alta adherencia. (material) | 4.000 | 0.38 | 1.52 |
| op00cla010 |  | Clavadora neumática. | 1.000 | 0.00 | 0.00 |
| op00cep010 |  | Garlopa. | 1.000 | 0.00 | 0.00 |
| op00ato010 |  | Atornillador. | 1.000 | 0.00 | 0.00 |
| op00tal010 |  | Taladro. | 1.000 | 0.00 | 0.00 |
| op00cor050 |  | Cortadora manual de madera, de disco. | 1.000 | 0.00 | 0.00 |
| mo048 | h | Oficial 1ª montador de estructura de madera. (mano de obra) | 0.183 | 23.03 | 4.21 |
| mo095 | h | Ayudante montador de estructura de madera. (mano de obra) | 0.275 | 21.86 | 6.01 |
| % | % | Costes directos complementarios | 2 % | 33.45 | 0.67 |
|  |  | Costes directos |  |  | 34.12 |
