# Arriostramiento de forjado de entramado ligero de madera con tablero estructural

- Propiedad del archivo: CYPE INGENIEROS, S.A.
- Formato: FIEBDC-3/2002
- Divisa: EUR
- Costes indirectos: 3.00 %
- IVA: 21.00 %

## E Estructuras

### EM Madera

#### EML Entramados ligeros

**EML040** m² Arriostramiento de forjado de entramado ligero de madera con tablero estructural.
Arriostramiento de forjado de entramado ligero de madera, en ambas caras, con tablero estructural de partículas de madera para uso en ambiente húmedo, tipo P5, según UNE-EN 312, de 2500x1250 mm y 15 mm de espesor, con bordes canteados, fijado a las viguetas con clavos, LBA ANKER "ROTHOBLAAS", de acero galvanizado de alta adherencia.
Incluye: Replanteo y marcado de ejes. Preparación y corte de los tableros. Fijación de los tableros al entramado ligero de madera.
Criterio de medición de proyecto: Superficie medida según documentación gráfica de Proyecto, sin deducir huecos menores de 1 m² y deduciendo, en los huecos de superficie mayor de 1 m², el exceso sobre 1 m².
Criterio de medición de obra: Se medirá la superficie realmente ejecutada según especificaciones de Proyecto, sin deducir huecos menores de 1 m² y deduciendo, en los huecos de superficie mayor de 1 m², el exceso sobre 1 m².

| Código | Ud | Descripción | Rendimiento | Precio | Importe |
|---|---|---|---|---|---|
| mt08eff040aa | m² | Tablero estructural de partículas de madera para uso en ambiente húmedo, tipo P5, según UNE-EN 312, de 2500x1250 mm y 15 mm de espesor, con bordes canteados, Euroclase D-s2, d0 de reacción al fuego, según UNE-EN 13501-1, clase E1 en emisión de formaldehído, según UNE-EN 13986. (material) | 2.000 | 7.52 | 15.04 |
| mt07emr111N | Ud | Clavo, LBA ANKER "ROTHOBLAAS", de 4 mm de diámetro y 75 mm de longitud, de acero galvanizado de alta adherencia. (material) | 26.667 | 0.14 | 3.73 |
| op00cla010 |  | Clavadora neumática. | 1.000 | 0.00 | 0.00 |
| op00ato010 |  | Atornillador. | 1.000 | 0.00 | 0.00 |
| op00tal010 |  | Taladro. | 1.000 | 0.00 | 0.00 |
| op00cor050 |  | Cortadora manual de madera, de disco. | 1.000 | 0.00 | 0.00 |
| mo048 | h | Oficial 1ª montador de estructura de madera. (mano de obra) | 0.493 | 23.03 | 11.35 |
| mo095 | h | Ayudante montador de estructura de madera. (mano de obra) | 0.493 | 21.86 | 10.78 |
| % | % | Costes directos complementarios | 2 % | 40.90 | 0.82 |
|  |  | Costes directos |  |  | 41.72 |
