# Pie de pilar con apoyo regulable

- Propiedad del archivo: CYPE INGENIEROS, S.A.
- Formato: FIEBDC-3/2002
- Divisa: EUR
- Costes indirectos: 3.00 %
- IVA: 21.00 %

## E Estructuras

### EM Madera

#### EMM Elementos auxiliares para estructuras de madera

**EMM032** Ud Pie de pilar con apoyo regulable.
Pie de pilar regulable con barra roscada, TYP R R70 "ROTHOBLAAS", de acero UNE-EN 10025 S235JR, con protección Z275 frente a la corrosión DAC COAT, placa de 100x100x8 mm y barra roscada de 20 mm de diámetro y 350 mm de longitud en la zona a conectar con el pilar, 100x100x8 mm en la conexión inferior; formando un apoyo regulable de 130 a 165 mm de altura para pilar de madera; y fijado al pilar con 60 tornillos autoperforantes para madera, HBS "ROTHOBLAAS", de 3,5 mm de diámetro y 40 mm de longitud, de acero galvanizado con revestimiento de cromo.
Incluye: Colocación y fijación provisional de los elementos de unión. Aplomado y nivelación. Reglajes de las piezas y ajuste definitivo de las uniones entre los diferentes componentes de la estructura.
Criterio de medición de proyecto: Número de unidades previstas, según documentación gráfica de Proyecto.
Criterio de medición de obra: Se medirá el número de unidades realmente ejecutadas según especificaciones de Proyecto.

| Código | Ud | Descripción | Rendimiento | Precio | Importe |
|---|---|---|---|---|---|
| mt07emr015zlkyb | Ud | Pie de pilar regulable con barra roscada, TYP R R70 "ROTHOBLAAS", de acero UNE-EN 10025 S235JR, con protección Z275 frente a la corrosión DAC COAT, placa de 100x100x8 mm y barra roscada de 20 mm de diámetro y 350 mm de longitud en la zona a conectar con el pilar, 100x100x8 mm en la conexión inferior; para formación de apoyo regulable en pilar de madera, de 130 a 165 mm de altura. (material) | 1.000 | 18.57 | 18.57 |
| mt07emr113yc | Ud | Tornillo autoperforante para madera, HBS "ROTHOBLAAS", de 3,5 mm de diámetro y 40 mm de longitud, de acero galvanizado con revestimiento de cromo. (material) | 60.000 | 0.05 | 3.00 |
| mo048 | h | Oficial 1ª montador de estructura de madera. (mano de obra) | 0.296 | 23.03 | 6.82 |
| mo095 | h | Ayudante montador de estructura de madera. (mano de obra) | 0.296 | 21.86 | 6.47 |
| % | % | Costes directos complementarios | 2 % | 34.86 | 0.70 |
|  |  | Costes directos |  |  | 35.56 |
