# Lámina altamente transpirable, por el interior de la cubierta inclinada

- Propiedad del archivo: CYPE INGENIEROS, S.A.
- Formato: FIEBDC-3/2002
- Divisa: EUR
- Costes indirectos: 3.00 %
- IVA: 21.00 %

## N Aislamientos e impermeabilizaciones

### NE Estanqueidad

#### NEN Cubiertas inclinadas

**NEN015** m² Lámina altamente transpirable, por el interior de la cubierta inclinada.
Lámina altamente transpirable, impermeable al agua de lluvia, de polipropileno, con armadura, Traspir 110 "ROTHOBLAAS", de 0,4 mm de espesor y 112 g/m², de 0,02 m de espesor de aire equivalente frente a la difusión de vapor de agua, según UNE-EN 1931, estanqueidad al agua clase W1 según UNE-EN 1928, permeabilidad al aire 0,02 m³/h·m² a 50 Pa, Euroclase E de reacción al fuego, según UNE-EN 13501-1. Colocación en obra: con solapes, por el interior de la cubierta inclinada con una pendiente media del faldón de hasta el 30%. Incluso cola Membrane Glue "ROTHOBLAAS" para el sellado de encuentros, grapas L "ROTHOBLAAS" y cinta autoadhesiva Flexi Band "ROTHOBLAAS" para sellado de juntas.
Incluye: Limpieza y preparación de la superficie. Corte y preparación. Sellado de encuentros. Colocación y fijación de la lámina para el control del vapor. Corte de la cinta de sellado. Colocación de la cinta de sellado.
Criterio de medición de proyecto: Superficie medida según documentación gráfica de Proyecto.
Criterio de medición de obra: Se medirá la superficie realmente ejecutada según especificaciones de Proyecto.

| Código | Ud | Descripción | Rendimiento | Precio | Importe |
|---|---|---|---|---|---|
| mt15pdr150ma | m² | Lámina altamente transpirable, impermeable al agua de lluvia, de polipropileno, con armadura, Traspir 110 "ROTHOBLAAS", de 0,4 mm de espesor y 112 g/m², de 0,02 m de espesor de aire equivalente frente a la difusión de vapor de agua, según UNE-EN 1931, estanqueidad al agua clase W1 según UNE-EN 1928, permeabilidad al aire 0,02 m³/h·m² a 50 Pa, Euroclase E de reacción al fuego, según UNE-EN 13501-1, con resistencia a los rayos UV de 2 meses, rango de temperatura de trabajo de -40 a 80°C, para colocar bajo revestimientos con lamas de madera, sin juntas abiertas, suministrada en rollos de 1,50x50 m, según UNE-EN 13859-2. (material) | 1.200 | 2.64 | 3.17 |
| mt15pdr300M | Ud | Grapa L "ROTHOBLAAS", de acero galvanizado, de 8 mm de altura; para la fijación de láminas para el control del vapor. (material) | 5.000 | 0.02 | 0.10 |
| mt15pdr050e | m | Cinta autoadhesiva Flexi Band "ROTHOBLAAS", de polietileno, con adhesivo acrílico sin disolventes, armadura de polietileno y película de separación de papel siliconado, de 0,34 mm de espesor y 60 mm de anchura, rango de temperatura de trabajo de -40 a 80°C, para el sellado en los encuentros de los paneles y para la fijación y el sellado de láminas impermeabilizantes y para el control del vapor, suministrada en rollos de 25 m de longitud. (material) | 1.020 | 1.58 | 1.61 |
| mt15pdr310d | Ud | Cartucho de 310 ml de cola Membrane Glue "ROTHOBLAAS", a base de polímeros en dispersión acuosa, sin disolventes; para el sellado de láminas para el control del vapor. (material) | 0.170 | 14.52 | 2.47 |
| op00gra020 |  | Grapadora de martillo. | 1.000 | 0.00 | 0.00 |
| mo054 | h | Oficial 1ª montador de aislamientos. (mano de obra) | 0.055 | 22.74 | 1.25 |
| mo101 | h | Ayudante montador de aislamientos. (mano de obra) | 0.028 | 21.02 | 0.59 |
| % | % | Costes directos complementarios | 2 % | 9.19 | 0.18 |
|  |  | Costes directos |  |  | 9.37 |
