# Lámina altamente transpirable, por el exterior en fachada ventilada

- Propiedad del archivo: CYPE INGENIEROS, S.A.
- Formato: FIEBDC-3/2002
- Divisa: EUR
- Costes indirectos: 3.00 %
- IVA: 21.00 %

## N Aislamientos e impermeabilizaciones

### NE Estanqueidad

#### NEQ Fachadas ventiladas

**NEQ010** m² Lámina altamente transpirable, por el exterior en fachada ventilada.
Lámina altamente transpirable, acrílica, con armadura de poliéster, Traspir EVO UV 210 "ROTHOBLAAS", de 0,3 mm de espesor y 210 g/m², de 0,04 m de espesor de aire equivalente frente a la difusión de vapor de agua, según UNE-EN 1931, estanqueidad al agua clase W1 según UNE-EN 1928, permeabilidad al aire 0,02 m³/h·m² a 50 Pa, Euroclase B-s1, d0 de reacción al fuego, según UNE-EN 13501-1. Colocación en obra: con solapes, por el exterior del cerramiento vertical, sobre el aislamiento de la fachada ventilada. Incluso grapas L "ROTHOBLAAS" y cinta autoadhesiva Front Band UV "ROTHOBLAAS" para sellado de juntas.
Incluye: Limpieza y preparación de la superficie. Corte y preparación. Colocación y fijación de la lámina para el control del vapor. Corte de la cinta de sellado. Colocación de la cinta de sellado.
Criterio de medición de proyecto: Superficie medida según documentación gráfica de Proyecto.
Criterio de medición de obra: Se medirá la superficie realmente ejecutada según especificaciones de Proyecto.

| Código | Ud | Descripción | Rendimiento | Precio | Importe |
|---|---|---|---|---|---|
| mt15pdr130d | m² | Lámina altamente transpirable, acrílica, con armadura de poliéster, Traspir EVO UV 210 "ROTHOBLAAS", de 0,3 mm de espesor y 210 g/m², de 0,04 m de espesor de aire equivalente frente a la difusión de vapor de agua, según UNE-EN 1931, estanqueidad al agua clase W1 según UNE-EN 1928, permeabilidad al aire 0,02 m³/h·m² a 50 Pa, Euroclase B-s1, d0 de reacción al fuego, según UNE-EN 13501-1, con resistencia a los rayos UV, rango de temperatura de trabajo de -40 a 100°C, para colocar bajo revestimientos con lamas de madera, con juntas abiertas de hasta 50 mm de anchura máxima, suministrada en rollos de 1,50x50 m, según UNE-EN 13859-2. (material) | 1.150 | 4.35 | 5.00 |
| mt15pdr300M | Ud | Grapa L "ROTHOBLAAS", de acero galvanizado, de 8 mm de altura; para la fijación de láminas para el control del vapor. (material) | 5.000 | 0.02 | 0.10 |
| mt15pdr140d | m | Cinta autoadhesiva Front Band UV "ROTHOBLAAS", con adhesivo acrílico sin disolventes y película de separación de papel siliconado, de 0,6 mm de espesor y 75 mm de anchura, con resistencia a los rayos UV, rango de temperatura de trabajo de -30 a 100°C, para aplicar en interiores y exteriores, para la fijación y el sellado de láminas impermeabilizantes y para el control del vapor Traspir Evo UV 210 "ROTHOBLAAS", suministrada en rollos de 20 m de longitud. (material) | 1.020 | 4.27 | 4.36 |
| mo054 | h | Oficial 1ª montador de aislamientos. (mano de obra) | 0.046 | 22.74 | 1.05 |
| mo101 | h | Ayudante montador de aislamientos. (mano de obra) | 0.023 | 21.02 | 0.48 |
| % | % | Costes directos complementarios | 2 % | 10.99 | 0.22 |
|  |  | Costes directos |  |  | 11.21 |
