# Muro estructural de entramado ligero de madera

- Propiedad del archivo: CYPE Ingenieros S.A.
- Formato: FIEBDC-3/2016
- Programa: Generador de precios de la construcción. CYPE Ingenieros, S.A.
- Fecha: 22/10/2024
- Divisa: EUR
- Costes indirectos: 3 %
- IVA: 21 %

## E Estructuras

### EM Madera

#### EML Entramados ligeros

**EML010** m² Muro estructural de entramado ligero de madera.
Muro estructural exterior de entramado ligero de madera, formado por montantes, carreras y testeros de madera aserrada de pino silvestre (Pinus sylvestris) procedente del Norte y Nordeste de Europa con certificado PEFC, de 48x148 mm de sección, clase resistente C24 según UNE-EN 338 y UNE-EN 1912, calidad estructural T2 según INSTA 142; para clase de uso 1 según UNE-EN 335, con protección frente a agentes bióticos que se corresponde con la clase de penetración NP1 según UNE-EN 351-1, con acabado cepillado; cortados y numerados en taller, montados en obra con clavos, LBA ANKER "ROTHOBLAAS", de acero galvanizado de alta adherencia. Incluso; elementos de fijación mecánica, "ROTHOBLAAS", de acero galvanizado tipo DX51D+Z275N para la resolución de encuentros.
Criterio de valoración económica: El precio no incluye los tableros para arriostramiento de la estructura.
Incluye: Replanteo y marcado de ejes. Montaje de los paneles de entramado ligero de madera. Colocación y fijación provisional de los paneles de entramado ligero de madera. Aplomado y nivelación. Ejecución de las uniones. Fijación definitiva del entramado ligero de madera.
Criterio de medición de proyecto: Superficie medida según documentación gráfica de Proyecto, sin deducir huecos menores de 1 m² y deduciendo, en los huecos de superficie mayor de 1 m², el exceso sobre 1 m².
Criterio de medición de obra: Se medirá la superficie realmente ejecutada según especificaciones de Proyecto, sin deducir huecos menores de 1 m² y deduciendo, en los huecos de superficie mayor de 1 m², el exceso sobre 1 m².

| Código | Ud | Descripción | Rendimiento | Precio | Importe |
|---|---|---|---|---|---|
| mt07mee609dza | m³ | Conjunto de elementos estructurales para muro estructural de entramado ligero de madera, compuesto por montantes, carreras y testeros de madera aserrada de pino silvestre (Pinus sylvestris) procedente del Norte y Nordeste de Europa con certificado PEFC, de 48x148 mm de sección, clase resistente C24 según UNE-EN 338 y UNE-EN 1912, calidad estructural T2 según INSTA 142; para clase de uso 1 según UNE-EN 335, con protección frente a agentes bióticos que se corresponde con la clase de penetración NP1 según UNE-EN 351-1, con acabado cepillado, cortados y numerados en taller, para montaje en obra. (material) | 0.019 | 1142.4 | 21.706 |
| mt07emr111V | Ud | Clavo, LBA ANKER "ROTHOBLAAS", de 6 mm de diámetro y 100 mm de longitud, de acero galvanizado de alta adherencia. (material) | 6 | 0.38 | 2.280 |
| mt07emr409c450 | Ud | Repercusión, por m², de elementos de fijación mecánica, "ROTHOBLAAS", de acero galvanizado tipo DX51D+Z275N, para montaje de entramado ligero de madera, para clases de servicio 1, 2 y 3 según UNE-EN 1995-1-1. (material) | 1 | 4.5 | 4.500 |
| mo048 | h | Oficial 1ª montador de estructura de madera. (mano de obra) | 0.283 | 23.03 | 6.517 |
| mo095 | h | Ayudante montador de estructura de madera. (mano de obra) | 0.376 | 21.86 | 8.219 |
| % | % | Costes directos complementarios | 2 % | 43.222 | 0.864 |
|  |  | Costes directos |  |  | 44.086 |

Residuos:
- colocación: mt07mee609dza; factor de residuo 0.0015

## Recursos

**mt07mee609dza** m³ Conjunto de elementos estructurales para muro estructural de entramado ligero de madera
Datos técnicos: Coste energético 18794.675 MJ; Emisión de CO2 -554.208 kg; Código LER 17 02 01; Masa del elemento 420 kg; Volumen 0.381818 m3
Residuos:
- embalaje: re170203 Plástico. (componente de residuo); rendimiento 0.04 kg; Código LER 17 02 03; Masa del elemento 1 kg; Volumen 0.001667 m3

**mt07emr111V** Ud Clavo, LBA ANKER "ROTHOBLAAS", de 6 mm de diámetro y 100 mm de longitud, de acero galvanizado de alta adherencia
Datos técnicos: Coste energético 4.647 MJ; Emisión de CO2 0.317 kg
Residuos:
- embalaje: re150101 Envases de papel y cartón. (componente de residuo); rendimiento 0.09 kg; Código LER 15 01 01; Masa del elemento 1 kg; Volumen 0.001333 m3
- embalaje: re170203 Plástico; rendimiento 0.045 kg
