# Apoyo de muro estructural de entramado ligero de madera, sobre cimentación de hormigón

- Propiedad del archivo: CYPE Ingenieros S.A.
- Formato: FIEBDC-3/2016
- Programa: Generador de precios de la construcción. CYPE Ingenieros, S.A.
- Fecha: 22/10/2024
- Divisa: EUR
- Costes indirectos: 3 %
- IVA: 21 %

## E Estructuras

### EM Madera

#### EML Entramados ligeros

**EML100** m Apoyo de muro estructural de entramado ligero de madera, sobre cimentación de hormigón.
Apoyo de muro estructural de entramado ligero de madera, sobre cimentación de hormigón, formado por: impermeabilización de la cimentación con lámina bituminosa autoadhesiva, Protect 330 "ROTHOBLAAS" de 1 mm de espesor, de aplicación en frío, de hasta 60 cm de desarrollo; apoyo de la estructura mediante durmiente de 38x89 mm de sección, de madera de pino pinaster (Pinus pinaster), tratada en autoclave, con clase de uso 4, según UNE-EN 335, acabado cepillado, con humedad inferior al 20%, fijado a la cimentación con tornillos estructurales de acero cincado, SKR "ROTHOBLAAS"; protección de la estructura frente a la humedad por capilaridad con banda de sellado Connect Band "ROTHOBLAAS" de caucho sintético EPDM de 100 mm de anchura; e impermeabilización exterior del encuentro con lámina bituminosa autoadhesiva, Ground Band "ROTHOBLAAS" de 1,5 mm de espesor, de aplicación en frío, de hasta 40 cm de anchura. Incluso limpieza y preparación de la superficie, acabado superficial fratasado con esponja o fratás y curado, mermas, cortes, solapes de las láminas asfálticas y banda de sellado.
Criterio de valoración económica: El precio no incluye los entramados ligeros de madera.
Incluye: Replanteo y marcado de ejes. Limpieza y preparación de la superficie. Corte y preparación de las láminas. Colocación de la impermeabilización de la cimentación. Replanteo, nivelación y fijación de los durmientes. Colocación de la banda de estanqueidad. Colocación de la impermeabilización exterior.
Criterio de medición de proyecto: Longitud medida según documentación gráfica de Proyecto.
Criterio de medición de obra: Se medirá la longitud realmente ejecutada según especificaciones de Proyecto.

| Código | Ud | Descripción | Rendimiento | Precio | Importe |
|---|---|---|---|---|---|
| mt14lbr020g | m² | Lámina bituminosa autoadhesiva, Protect 330 "ROTHOBLAAS" de 1 mm de espesor, de aplicación en frío, temperatura de aplicación entre 0°C y 40°C, para cimentaciones, suministrada en rollos de 33 cm de anchura y 10 m de longitud. (material) | 0.6 | 37.8 | 22.680 |
| mt07mee203bh | m | Durmiente de 38x89 mm de sección, de madera de pino pinaster (Pinus pinaster), tratada en autoclave, con clase de uso 4, según UNE-EN 335, acabado cepillado, con humedad inferior al 20%. (material) | 1 | 3.6 | 3.600 |
| mt07emr100ja | Ud | Tornillo estructural de acero cincado, SKR "ROTHOBLAAS", con arandela, de 7,5 mm de diámetro y 60 mm de longitud, de cabeza hexagonal, para atornillar directamente sobre el taladro realizado en el hormigón. (material) | 5 | 1.22 | 6.100 |
| mt15pdr010g | m | Banda de sellado Connect Band "ROTHOBLAAS" de caucho sintético EPDM de 100 mm de anchura, que lleva adherida por una de sus caras dos cintas de espuma de poliuretano, rango de temperatura de trabajo de -30 a 100°C, suministrada en rollos de 25 m de longitud. (material) | 1 | 11.76 | 11.760 |
| mt14lbr010l | m² | Lámina bituminosa autoadhesiva, Ground Band "ROTHOBLAAS" de 1,5 mm de espesor, de aplicación en frío, temperatura de aplicación entre -4°C y 30°C, para cimentaciones, suministrada en rollos de 100 cm de anchura y 20 m de longitud. (material) | 0.4 | 38.65 | 15.460 |
| mo048 | h | Oficial 1ª montador de estructura de madera. (mano de obra) | 0.296 | 23.03 | 6.817 |
| mo095 | h | Ayudante montador de estructura de madera. (mano de obra) | 0.591 | 21.86 | 12.919 |
| % | % | Costes directos complementarios | 2 % | 79.336 | 1.587 |
|  |  | Costes directos |  |  | 80.923 |

Residuos:
- colocación: mt14lbr020g; factor de residuo 0.035
- colocación: mt07mee203bh; factor de residuo 0.0126071
- colocación: mt14lbr010l; factor de residuo 0.035

## Recursos

**mt14lbr020g** m² Lámina bituminosa autoadhesiva
Datos técnicos: Coste energético 120.962 MJ; Emisión de CO2 3.497 kg; Código LER 17 03 02; Masa del elemento 2 kg; Volumen 0.002 m3
Residuos:
- embalaje: re170203 Plástico. (componente de residuo); rendimiento 0.07 kg; Código LER 17 02 03; Masa del elemento 1 kg; Volumen 0.001667 m3

**mt07mee203bh** m Durmiente de 38x89 mm de sección
Datos técnicos: Coste energético 118.131 MJ; Emisión de CO2 -1.879 kg; Código LER 17 02 01; Masa del elemento 1.41 kg; Volumen 0.001282 m3
Residuos:
- embalaje: re170203 Plástico; rendimiento 0.002 kg

**mt15pdr010g** m Banda de sellado Connect Band "ROTHOBLAAS" de caucho sintético EPDM de 100 mm de anchura
Datos técnicos: Coste energético 12.793 MJ; Emisión de CO2 0.557 kg

**mt14lbr010l** m² Lámina bituminosa autoadhesiva
Datos técnicos: Coste energético 120.962 MJ; Emisión de CO2 3.497 kg; Código LER 17 03 02; Masa del elemento 2 kg; Volumen 0.002 m3
Residuos:
- embalaje: re170203 Plástico; rendimiento 0.07 kg
