# Pie de pilar con apoyo articulado

- Propiedad del archivo: CYPE Ingenieros S.A.
- Formato: FIEBDC-3/2016
- Programa: Generador de precios de la construcción. CYPE Ingenieros, S.A.
- Fecha: 22/10/2024
- Divisa: EUR
- Costes indirectos: 3 %
- IVA: 21 %

## E Estructuras

### EM Madera

#### EMM Elementos auxiliares para estructuras de madera

**EMM030** Ud Pie de pilar con apoyo articulado.
Pie de pilar inclinable, gama TYP S S40 "ROTHOBLAAS", de acero UNE-EN 10025 S235JR, con protección Z275 frente a la corrosión HOT DIP, de 71x60 mm en la zona a conectar con el pilar, 100x100 mm en la conexión inferior y 5 mm de espesor, formando un apoyo articulado de 100 mm de altura para pilar de madera; fijado a la estructura portante de hormigón con 60 anclajes químicos estructurales mediante perforaciones, relleno de los orificios con inyección de resina de viniléster, libre de estireno, de dos componentes, VIN-FIX PRO "ROTHOBLAAS", y posterior inserción de varillas roscadas con tuercas y arandelas, de acero galvanizado calidad 5.8, según UNE-EN ISO 898-1, INA "ROTHOBLAAS", de 8 mm de diámetro y 110 mm de longitud; y fijado al pilar con 60 tornillos autoperforantes para madera, HBS "ROTHOBLAAS", de 3,5 mm de diámetro y 40 mm de longitud, de acero galvanizado con revestimiento de cromo.
Incluye: Colocación y fijación provisional de los elementos de unión. Aplomado y nivelación. Reglajes de las piezas y ajuste definitivo de las uniones entre los diferentes componentes de la estructura.
Criterio de medición de proyecto: Número de unidades previstas, según documentación gráfica de Proyecto.
Criterio de medición de obra: Se medirá el número de unidades realmente ejecutadas según especificaciones de Proyecto.

| Código | Ud | Descripción | Rendimiento | Precio | Importe |
|---|---|---|---|---|---|
| mt07emr010D | Ud | Pie de pilar inclinable, gama TYP S S40 "ROTHOBLAAS", de acero UNE-EN 10025 S235JR, con protección Z275 frente a la corrosión HOT DIP, de 71x60 mm en la zona a conectar con el pilar, 100x100 mm en la conexión inferior y 5 mm de espesor, para formación de apoyo articulado en pilar de madera, de 100 mm de altura. (material) | 1 | 42.79 | 42.790 |
| mt07emr113yc | Ud | Tornillo autoperforante para madera, HBS "ROTHOBLAAS", de 3,5 mm de diámetro y 40 mm de longitud, de acero galvanizado con revestimiento de cromo. (material) | 60 | 0.05 | 3.000 |
| mt26aqr020va | Ud | Anclaje compuesto por varilla roscada de acero galvanizado calidad 5.8, según UNE-EN ISO 898-1, INA "ROTHOBLAAS", de 8 mm de diámetro, y 110 mm de longitud, tuerca y arandela, para fijaciones sobre estructuras de hormigón. (material) | 60 | 0.17 | 10.200 |
| mt26pmr010d | Ud | Cartucho de resina de viniléster, libre de estireno, de dos componentes, VIN-FIX PRO "ROTHOBLAAS", de 300 ml, para aplicaciones estructurales. (material) | 1.307 | 25.8 | 33.721 |
| mo048 | h | Oficial 1ª montador de estructura de madera. (mano de obra) | 0.339 | 23.03 | 7.807 |
| mo095 | h | Ayudante montador de estructura de madera. (mano de obra) | 0.339 | 21.86 | 7.411 |
| % | % | Costes directos complementarios | 2 % | 104.929 | 2.099 |
|  |  | Costes directos |  |  | 107.028 |

Residuos:
- colocación: mt07emr113yc; factor de residuo 0.00505263

## Recursos

**mt07emr113yc** Ud Tornillo autoperforante para madera
Datos técnicos: Coste energético 0.239 MJ; Emisión de CO2 0.025 kg; Código LER 17 04 05; Masa del elemento 0.0095 kg; Volumen 0.000005 m3
Residuos:
- embalaje: re150101 Envases de papel y cartón. (componente de residuo); rendimiento 0.001 kg; Código LER 15 01 01; Masa del elemento 1 kg; Volumen 0.001333 m3
