# Tablero estructural de madera

- Propiedad del archivo: CYPE Ingenieros S.A.
- Formato: FIEBDC-3/2016
- Programa: Generador de precios de la construcción. CYPE Ingenieros, S.A.
- Fecha: 23/01/2025
- Divisa: EUR
- Costes indirectos: 3 %
- IVA: 21 %

## E Estructuras

### EM Madera

#### EMT Paneles y tableros estructurales

**EMT100** m² Tablero estructural de madera.
Tablero estructural de partículas de madera para uso en ambiente seco, tipo P4, según UNE-EN 312, de 2400x900 mm y 30 mm de espesor, machihembrado en sus cuatro cantos, con adhesivo con clase de durabilidad D4 en las juntas, fijado a la estructura de madera con clavos, de acero galvanizado de alta adherencia.
Incluye: Replanteo de las piezas. Encolado de los tableros. Fijación de los tableros al soporte base.
Criterio de medición de proyecto: Superficie medida según documentación gráfica de Proyecto.
Criterio de medición de obra: Se medirá la superficie realmente ejecutada según especificaciones de Proyecto.

| Código | Ud | Descripción | Rendimiento | Precio | Importe |
|---|---|---|---|---|---|
| mt08eff020o | m² | Tablero estructural de partículas de madera para uso en ambiente seco, tipo P4, según UNE-EN 312, de 2400x900 mm y 30 mm de espesor, machihembrado en sus cuatro cantos, Euroclase D-s2, d0 de reacción al fuego, según UNE-EN 13501-1, clase E1 en emisión de formaldehído, según UNE-EN 13986. (material) | 1.05 | 22.16 | 23.268 |
| mt07emr111d | Ud | Clavo, de 4 mm de diámetro y 75 mm de longitud, de acero galvanizado de alta adherencia. (material) | 9 | 0.13 | 1.170 |
| mt18mva180a | kg | Adhesivo de dos componentes, con clase de durabilidad D4 según UNE-EN 204, a base de poliacetato de vinilo en dispersión acuosa y endurecedor a base de cloruro de aluminio. (material) | 0.066 | 10.21 | 0.674 |
| mo048 | h | Oficial 1ª montador de estructura de madera. (mano de obra) | 0.209 | 24.04 | 5.024 |
| mo095 | h | Ayudante montador de estructura de madera. (mano de obra) | 0.209 | 22.82 | 4.769 |
| % | % | Costes directos complementarios | 2 % | 34.905 | 0.698 |
|  |  | Costes directos |  |  | 35.603 |

Residuos:
- colocación: mt08eff020o; factor de residuo 0.0063

## Recursos

**mt08eff020o** m² Tablero estructural de partículas de madera para uso en ambiente seco
Datos técnicos: Coste energético 645.429 MJ; Emisión de CO2 8.354 kg; Código LER 17 02 01; Masa del elemento 19.5 kg; Volumen 0.017727 m3
Residuos:
- embalaje: re170203 Plástico. (componente de residuo); rendimiento 0.034 kg; Código LER 17 02 03; Masa del elemento 1 kg; Volumen 0.001667 m3

**mt07emr111d** Ud Clavo, de 4 mm de diámetro y 75 mm de longitud, de acero galvanizado de alta adherencia
Datos técnicos: Coste energético 4.647 MJ; Emisión de CO2 0.317 kg
Residuos:
- embalaje: re150101 Envases de papel y cartón. (componente de residuo); rendimiento 0.09 kg; Código LER 15 01 01; Masa del elemento 1 kg; Volumen 0.001333 m3
- embalaje: re170203 Plástico; rendimiento 0.045 kg
