# Sellado estanco de la junta entre la carpintería exterior y el paramento

- Propiedad del archivo: CYPE Ingenieros S.A.
- Formato: FIEBDC-3/2016
- Programa: Generador de precios de la construcción. CYPE Ingenieros, S.A.
- Fecha: 22/10/2024
- Divisa: EUR
- Costes indirectos: 3 %
- IVA: 21 %

## N Aislamientos e impermeabilizaciones

### NE Estanqueidad

#### NEC Carpinterías

**NEC010** m Sellado estanco de la junta entre la carpintería exterior y el paramento.
Sellado estanco de la junta entre la carpintería exterior y el paramento de madera, por el interior, con cinta autoadhesiva, Plaster Band In "ROTHOBLAAS", de polipropileno, con adhesivo acrílico sin disolventes y película de separación de papel siliconado, de 7,5 cm de anchura, apta para revestimiento posterior, con refuerzo en las esquinas mediante solapes o formando pliegues.
Incluye: Limpieza y preparación de la superficie. Corte de la cinta de sellado. Colocación de la cinta de sellado.
Criterio de medición de proyecto: Longitud medida según documentación gráfica de Proyecto.
Criterio de medición de obra: Se medirá la longitud realmente ejecutada según especificaciones de Proyecto.

| Código | Ud | Descripción | Rendimiento | Precio | Importe |
|---|---|---|---|---|---|
| mt15sro020a | m | Cinta autoadhesiva, Plaster Band In "ROTHOBLAAS", de polipropileno, con adhesivo acrílico sin disolventes y película de separación de papel siliconado, de 7,5 cm de anchura, apta para revestimiento posterior, rango de temperatura de trabajo de -40 a 80°C, para aplicar en interiores, suministrada en rollos de 25 m de longitud. (material) | 1.1 | 4.28 | 4.708 |
| mo101 | h | Ayudante montador de aislamientos. (mano de obra) | 0.068 | 21.02 | 1.429 |
| % | % | Costes directos complementarios | 2 % | 6.137 | 0.123 |
|  |  | Costes directos |  |  | 6.260 |

Residuos:
- colocación: mt15sro020a; factor de residuo 0.0275111

## Recursos

**mt15sro020a** m Cinta autoadhesiva
Datos técnicos: Coste energético 2.091 MJ; Emisión de CO2 0.065 kg; Código LER 17 02 03; Masa del elemento 0.0225 kg; Volumen 0.000037 m3
