# Sellado estanco de paso de cables con pieza prefabricada, en paramento de madera

- Propiedad del archivo: CYPE Ingenieros S.A.
- Formato: FIEBDC-3/2016
- Programa: Generador de precios de la construcción. CYPE Ingenieros, S.A.
- Fecha: 22/10/2024
- Divisa: EUR
- Costes indirectos: 3 %
- IVA: 21 %

## N Aislamientos e impermeabilizaciones

### NE Estanqueidad

#### NEI Instalaciones

**NEI010** Ud Sellado estanco de paso de cables con pieza prefabricada, en paramento de madera.
Sellado estanco con pieza autoadhesiva, para un cable de 4 a 8 mm de diámetro, Manica Single "ROTHOBLAAS", de papel impregnado y caucho sintético EPDM, de 15x15 cm, fijada antes de la instalación de las cajas para alojamiento de mecanismos y de paso de instalaciones, en paramento de madera.
Incluye: Limpieza y preparación de la superficie. Colocación de la pieza.
Criterio de medición de proyecto: Número de unidades previstas, según documentación gráfica de Proyecto.
Criterio de medición de obra: Se medirá el número de unidades realmente ejecutadas según especificaciones de Proyecto.

| Código | Ud | Descripción | Rendimiento | Precio | Importe |
|---|---|---|---|---|---|
| mt15sro060a | Ud | Pieza para la resolución del paso de instalaciones, autoadhesiva, para un cable de 4 a 8 mm de diámetro, Manica Single "ROTHOBLAAS", de papel impregnado y caucho sintético EPDM, de 15x15 cm, rango de temperatura de trabajo de -20 a 100°C, para aplicar en interiores y exteriores. (material) | 1 | 10.6 | 10.600 |
| mo101 | h | Ayudante montador de aislamientos. (mano de obra) | 0.011 | 21.02 | 0.231 |
| % | % | Costes directos complementarios | 2 % | 10.831 | 0.217 |
|  |  | Costes directos |  |  | 11.048 |

Residuos:
- colocación: mt15sro060a; factor de residuo 0.0269667

## Recursos

**mt15sro060a** Ud Pieza para la resolución del paso de instalaciones
Datos técnicos: Coste energético 1.360 MJ; Emisión de CO2 0.101 kg; Código LER 17 02 03; Masa del elemento 0.03 kg; Volumen 0.00005 m3
Residuos:
- embalaje: re150101 Envases de papel y cartón. (componente de residuo); rendimiento 0.035 kg; Código LER 15 01 01; Masa del elemento 1 kg; Volumen 0.001333 m3
